# Racor fijo hembra, referencia 8722255A de la serie Press de Arco. 32x3 - 1 1/4H

- Propiedad del archivo: CONSTRUNARIO
- Formato: FIEBDC-3/2012
- Programa: Construnario VersiĆ³n 3.51
- Fecha de los precios: 11/05/2022
- Divisa: EUR

**ARC872255A** u Racor fijo hembra, referencia 8722255A de la serie Press de Arco. 32x3 - 1 1/4H
Marca: ARCO Racor fijo hembra 32x3,00 - 1H.
