# Racor fijo macho, referencia 872420A de la serie Press de Arco. 20x2,00 - 3/4 M

- Propiedad del archivo: CONSTRUNARIO
- Formato: FIEBDC-3/2012
- Programa: Construnario Versión 3.51
- Fecha de los precios: 11/05/2022
- Divisa: EUR

**ARC872420A** u Racor fijo macho, referencia 872420A de la serie Press de Arco. 20x2,00 - 3/4 M
Marca: ARCO Racor fijo macho 20x2,00 - 3/4M. Código EAN: 8428519065761
