# Racor fijo macho, referencia 872440A de la serie Press de Arco. 25x2,50 - 1 M

- Propiedad del archivo: CONSTRUNARIO
- Formato: FIEBDC-3/2012
- Programa: Construnario Versión 3.51
- Fecha de los precios: 11/05/2022
- Divisa: EUR

**ARC872440A** u Racor fijo macho, referencia 872440A de la serie Press de Arco. 25x2,50 - 1 M
Marca: ARCO Racor fijo macho 25x2,50 - 1M. Código EAN: 8428519065815
