# Racor fijo macho, referencia 872455A de la serie Press de Arco. 32x3,00 - 1 M

- Propiedad del archivo: CONSTRUNARIO
- Formato: FIEBDC-3/2012
- Programa: Construnario Versión 3.51
- Fecha de los precios: 11/05/2022
- Divisa: EUR

**ARC872455A** u Racor fijo macho, referencia 872455A de la serie Press de Arco. 32x3,00 - 1 M
Marca: ARCO Racor fijo macho 32x3,00 - 1M. Código EAN: 8428519065839
