# Manguito unión, referencia 872610A de la serie Press de Arco. 32x3,00

- Propiedad del archivo: CONSTRUNARIO
- Formato: FIEBDC-3/2012
- Programa: Construnario Versión 3.51
- Fecha de los precios: 11/05/2022
- Divisa: EUR

**ARC872635A** u Manguito unión, referencia 872610A de la serie Press de Arco. 32x3,00
Marca: ARCO Manguito unión 32x3,00. Código EAN: 8428519065938
