# Manguito reducción, referencia 872820A de la serie Press de Arco. 32x3,00 - 25x2,50

- Propiedad del archivo: CONSTRUNARIO
- Formato: FIEBDC-3/2012
- Programa: Construnario Versión 3.51
- Fecha de los precios: 11/05/2022
- Divisa: EUR

**ARC872845A** u Manguito reducción, referencia 872820A de la serie Press de Arco. 32x3,00 - 25x2,50
Marca: ARCO Modelo: Manguito reducido 32x3,00 - 25x2,50. Código EAN: 8428519066034
