# Codo doble, referencia 873010A de la serie Press de Arco. 16x2,00

- Propiedad del archivo: CONSTRUNARIO
- Formato: FIEBDC-3/2012
- Programa: Construnario Versión 3.51
- Fecha de los precios: 11/05/2022
- Divisa: EUR

**ARC873010A** u Codo doble, referencia 873010A de la serie Press de Arco. 16x2,00
Marca: ARCO Codo doble 16x2,00. Código EAN: 8428519066072
