# Codo doble, referencia 873025A de la serie Press de Arco. 32x3,00

- Propiedad del archivo: CONSTRUNARIO
- Formato: FIEBDC-3/2012
- Programa: Construnario Versión 3.51
- Fecha de los precios: 11/05/2022
- Divisa: EUR

**ARC873035A** u Codo doble, referencia 873025A de la serie Press de Arco. 32x3,00
Marca: ARCO Codo doble 32x3,00. Código EAN: 8428519066041
