# Codo hembra, referencia 873220A de la serie Press de Arco. 20x2,00 - 3/4 H

- Propiedad del archivo: CONSTRUNARIO
- Formato: FIEBDC-3/2012
- Programa: Construnario Versión 3.51
- Fecha de los precios: 11/05/2022
- Divisa: EUR

**ARC873220A** u Codo hembra, referencia 873220A de la serie Press de Arco. 20x2,00 - 3/4 H
Marca: ARCO Codo hembra 20x2,00 - 3/4H. Código EAN: 8428519065976
