# Codo hembra, referencia 873245A de la serie Press de Arco. 32x3,00 - 1 H

- Propiedad del archivo: CONSTRUNARIO
- Formato: FIEBDC-3/2012
- Programa: Construnario Versión 3.51
- Fecha de los precios: 11/05/2022
- Divisa: EUR

**ARC873245A** u Codo hembra, referencia 873245A de la serie Press de Arco. 32x3,00 - 1 H
Marca: ARCO Codo hembra 32x3,00 - 1H. Código EAN: 8428519065877
