# Codo macho, referencia 87310A de la serie Press de Arco. 16x2,00 - 1/2 M

- Propiedad del archivo: CONSTRUNARIO
- Formato: FIEBDC-3/2012
- Programa: Construnario Versión 3.51
- Fecha de los precios: 11/05/2022
- Divisa: EUR

**ARC873410A** u Codo macho, referencia 87310A de la serie Press de Arco. 16x2,00 - 1/2 M
Marca: ARCO Codo macho 16x2,00 - 1/2M. Código EAN: 8428519065853
