# Te reducida, referencia 874300A de la serie Press de Arco. 25x2,50 - 16x2,00 - 25x2,50

- Propiedad del archivo: CONSTRUNARIO
- Formato: FIEBDC-3/2012
- Programa: Construnario Versión 3.51
- Fecha de los precios: 11/05/2022
- Divisa: EUR

**ARC874300A** u Te reducida, referencia 874300A de la serie Press de Arco. 25x2,50 - 16x2,00 - 25x2,50
Marca: ARCO Te reducida 25x2,50 - 16x2,00 - 25x2,50. Código EAN: 8428519065440
