# Te reducida, referencia 874316A de la serie Press de Arco. 25x2,50 - 20x2,00 - 20x2,00

- Propiedad del archivo: CONSTRUNARIO
- Formato: FIEBDC-3/2012
- Programa: Construnario Versión 3.51
- Fecha de los precios: 11/05/2022
- Divisa: EUR

**ARC874316A** u Te reducida, referencia 874316A de la serie Press de Arco. 25x2,50 - 20x2,00 - 20x2,00
Marca: ARCO Te reducida 25x2,50 - 20x2,00 - 20x2,00. Código EAN: 8428519065426
