# Te salida hembra, referencia 874420A de la serie Press de Arco. 20x2,00 - 1/2 H - 20x2,00

- Propiedad del archivo: CONSTRUNARIO
- Formato: FIEBDC-3/2012
- Programa: Construnario Versión 3.51
- Fecha de los precios: 11/05/2022
- Divisa: EUR

**ARC874420A** u Te salida hembra, referencia 874420A de la serie Press de Arco. 20x2,00 - 1/2 H - 20x2,00
Marca: ARCO Te hembra 20x2,00 - 1/2H - 20x2,00. Código EAN: 8428519065372
