# Te salida hembra, referencia 874450A de la serie Press de Arco. 25x2,50 - 3/4 H - 25x2,50

- Propiedad del archivo: CONSTRUNARIO
- Formato: FIEBDC-3/2012
- Programa: Construnario Versión 3.51
- Fecha de los precios: 11/05/2022
- Divisa: EUR

**ARC874450A** u Te salida hembra, referencia 874450A de la serie Press de Arco. 25x2,50 - 3/4 H - 25x2,50
Marca: ARCO Te hembra 25x2,50 - 3/4H - 25x2,50. Código EAN: 8428519065358
