# Te salida hembra, referencia 874480A de la serie Press de Arco. 32x3,00 - 3/4 H - 32x3,00

- Propiedad del archivo: CONSTRUNARIO
- Formato: FIEBDC-3/2012
- Programa: Construnario Versión 3.51
- Fecha de los precios: 11/05/2022
- Divisa: EUR

**ARC874480A** u Te salida hembra, referencia 874480A de la serie Press de Arco. 32x3,00 - 3/4 H - 32x3,00
Marca: ARCO Te hembra 32x3,00 - 3/4H - 32x3,00. Código EAN: 8428519065341
