# Press en U multicapa, referencia 876220 de Arco. Empotrar. 20x2,00. Cromo

- Propiedad del archivo: CONSTRUNARIO
- Formato: FIEBDC-3/2012
- Programa: Construnario Versión 3.51
- Fecha de los precios: 11/05/2022
- Divisa: EUR

**ARC876220** u Press en U multicapa, referencia 876220 de Arco. Empotrar. 20x2,00. Cromo
Marca: ARCO Modelo: PRESS en U empotrar PRESS. Conexión 20x2,00.
