# Press en U multicapa, referencia 876240 de Arco. Empotrar. 25x2,50. Cromo

- Propiedad del archivo: CONSTRUNARIO
- Formato: FIEBDC-3/2012
- Programa: Construnario Versión 3.51
- Fecha de los precios: 11/05/2022
- Divisa: EUR

**ARC876240** u Press en U multicapa, referencia 876240 de Arco. Empotrar. 25x2,50. Cromo
Marca: ARCO Modelo: PRESS en U empotrar PRESS. Conexión 25x2,50.
