# Mando palanca Júcar, referencia 876420 de la serie Press de Arco. 20x2,00. Cromo

- Propiedad del archivo: CONSTRUNARIO
- Formato: FIEBDC-3/2012
- Programa: Construnario Versión 3.51
- Fecha de los precios: 11/05/2022
- Divisa: EUR

**ARC876420** u Mando palanca Júcar, referencia 876420 de la serie Press de Arco. 20x2,00. Cromo
Marca: ARCO Modelo: Júcar 2014 línea PRESS 20x2,00 palanca. Código EAN: 8428519062753
