# Mando palanca Júcar, referencia 876440 de la serie Press de Arco. 25x2,50. Cromo

- Propiedad del archivo: CONSTRUNARIO
- Formato: FIEBDC-3/2012
- Programa: Construnario Versión 3.51
- Fecha de los precios: 11/05/2022
- Divisa: EUR

**ARC876440** u Mando palanca Júcar, referencia 876440 de la serie Press de Arco. 25x2,50. Cromo
Marca: ARCO Modelo: Júcar 2014 línea PRESS 25x2,50 palanca. Código EAN: 8428519062777
