# Mando palanca Júcar, referencia 876460 de la serie Press de Arco. 32x3. Cromo

- Propiedad del archivo: CONSTRUNARIO
- Formato: FIEBDC-3/2012
- Programa: Construnario Versión 3.51
- Fecha de los precios: 11/05/2022
- Divisa: EUR

**ARC876460** u Mando palanca Júcar, referencia 876460 de la serie Press de Arco. 32x3. Cromo
Marca: ARCO Modelo: Júcar 2014 línea PRESS 32x3,00 palanca. Código EAN: 8428519062784
