# Cabeza termostática V4, referencia 880030 de la serie Teide Termo Plus de Arco. Líquido. M-28. Blanco

- Propiedad del archivo: CONSTRUNARIO
- Formato: FIEBDC-3/2012
- Programa: Construnario Versión 3.51
- Fecha de los precios: 11/05/2022
- Divisa: EUR

**ARC880030** u Cabeza termostática V4, referencia 880030 de la serie Teide Termo Plus de Arco. Líquido. M-28. Blanco
Marca: ARCO Cabeza termostática 2014 líquido M28. Código EAN: 8428519062401
