# Accesorio de conexión para tubo de cobre, referencia C4381 de la serie Teide de Arco. 1/2x15. Cromo

- Propiedad del archivo: CONSTRUNARIO
- Formato: FIEBDC-3/2012
- Programa: Construnario Versión 3.51
- Fecha de los precios: 11/05/2022
- Divisa: EUR

**ARCC4381** Accesorio de conexión para tubo de cobre, referencia C4381 de la serie Teide de Arco. 1/2x15. Cromo
Marca: ARCO Modelo: Conjunto calefacción cromado. Tuerca, Bicono y aro. Conexión 1/2"x15 cobre. Código EAN: 0314000113
