# Accesorio de conexión para tubo multicapa, referencia C4392 de la serie Teide de Arco. Ø16. Cromo

- Propiedad del archivo: CONSTRUNARIO
- Formato: FIEBDC-3/2012
- Programa: Construnario Versión 3.51
- Fecha de los precios: 11/05/2022
- Divisa: EUR

**ARCC4392** u Accesorio de conexión para tubo multicapa, referencia C4392 de la serie Teide de Arco. Ø16. Cromo
Marca: ARCO Modelo: Conjunto APO-TEI-DET. 1/2"x16 multicapa y PEx (tu-boq-Bbic) cromado. Código EAN: 0314000075
