# Válvula de obturador esférico, referencia DR1102 de la serie Tajo 2000 de Arco. 1/2hx1/2h. DN15

- Propiedad del archivo: CONSTRUNARIO
- Formato: FIEBDC-3/2012
- Programa: Construnario Versión 3.51
- Fecha de los precios: 11/05/2022
- Divisa: EUR

**ARCDR1102** Válvula de obturador esférico, referencia DR1102 de la serie Tajo 2000 de Arco. 1/2hx1/2h. DN15.
Marca: ARCO Modelo: TAJO 2000 ANTICORROSIÓN [ADZ] Válvula de corte a elementos terminales de la instalación, de obturador esférico y accionamiento manual fabricadas en latón ADZ siendo especialmente adecuadas para instalaciones en las que se requiere un buen comportamiento frente a ambientes marinos, o aguas ácidas o con un alto contenido en cloruros. Cuerpo fabricado en latón europeo CW617N acabado cromado. Eje en latón europeo CW614N. Presión nominal: 32 bar, presión de ensayo: 48 bar, rango de temperatura: -20ºC hasta 140ºC excluyendo congelación, fluido: Agua potable y agua caliente sanitaria. Conexión 1/2H x 1/2H
