# Kit calefacción manual, escuadra compresión cobre, referencia KCM15 de Arco. 1/2x15. Cromo

- Propiedad del archivo: CONSTRUNARIO
- Formato: FIEBDC-3/2012
- Programa: Construnario Versión 3.51
- Fecha de los precios: 11/05/2022
- Divisa: EUR

**ARCKCM15** u Kit calefacción manual, escuadra compresión cobre, referencia KCM15 de Arco. 1/2x15. Cromo
Marca: ARCO Kit calefacción manual ESC cobre 15 M/14 (válvula TEIDE + detentor).
