# Kit calefacción manual, escuadra compresión multicapa, referencia KCM16 de Arco.1/2x16. Cromo

- Propiedad del archivo: CONSTRUNARIO
- Formato: FIEBDC-3/2012
- Programa: Construnario Versión 3.51
- Fecha de los precios: 11/05/2022
- Divisa: EUR

**ARCKCM16** u Kit calefacción manual, escuadra compresión multicapa, referencia KCM16 de Arco.1/2x16. Cromo
Marca: ARCO Kit calefacción manual ESC MLY16 M/T14 (válvula TEIDE + detentor).
