# Kit calefacción manual, escuadra roscar, referencia KCM17 de Arco.1/2h. Cromo

- Propiedad del archivo: CONSTRUNARIO
- Formato: FIEBDC-3/2012
- Programa: Construnario Versión 3.51
- Fecha de los precios: 11/05/2022
- Divisa: EUR

**ARCKCM17** u Kit calefacción manual, escuadra roscar, referencia KCM17 de Arco.1/2h. Cromo
Marca: ARCO Kit calefacción manual ESC 1/2H M/T14 (válvula TEIDE + detentor).
