# Kit calefacción manual, escuadra soldar, referencia KCM19 de Arco.1/2x15. Niquel

- Propiedad del archivo: CONSTRUNARIO
- Formato: FIEBDC-3/2012
- Programa: Construnario Versión 3.51
- Fecha de los precios: 11/05/2022
- Divisa: EUR

**ARCKCM19** u Kit calefacción manual, escuadra soldar, referencia KCM19 de Arco.1/2x15. Niquel
Marca: ARCO Kit calefacción manual ESC SOLDAR 15 M 2014 (válvula TEIDE + detentor).
