# Kit calefacción termostática, referencia KCT03 de Arco. Escuadra compresión. 1/2x16. Cromo. Cabeza termostática

- Propiedad del archivo: CONSTRUNARIO
- Formato: FIEBDC-3/2012
- Programa: Construnario Versión 3.51
- Fecha de los precios: 11/05/2022
- Divisa: EUR

**ARCKCT03** u Kit calefacción termostática, referencia KCT03 de Arco. Escuadra compresión. 1/2x16. Cromo. Cabeza termostática
Marca: ARCO Kit calefacción termostática TERM 14 M28 ESC MULTICA 16 (válvula TEIDE + detentor + cabeza+2ACCS).
