# Pack retención + filtro, referencia RET02FL de la serie Stop de Arco. 3/4 h

- Propiedad del archivo: CONSTRUNARIO
- Formato: FIEBDC-3/2012
- Programa: Construnario Versión 3.51
- Fecha de los precios: 11/05/2022
- Divisa: EUR

**ARCRET02FL** u Pack retención + filtro, referencia RET02FL de la serie Stop de Arco. 3/4 h
Marca: ARCO Válvula de retención universal 3/4" FF. Código EAN: 8428519060285
