# Pack retención + filtro, referencia RET03FL de la serie Stop de Arco. 1 h

- Propiedad del archivo: CONSTRUNARIO
- Formato: FIEBDC-3/2012
- Programa: Construnario Versión 3.51
- Fecha de los precios: 11/05/2022
- Divisa: EUR

**ARCRET03FL** u Pack retención + filtro, referencia RET03FL de la serie Stop de Arco. 1 h
Marca: ARCO Válvula de retención universal 1" FF. Código EAN: 8428519060292
