# Válvula palanca, referencia SL1115 de la serie Tajo 2000 Solar de Arco 1 1/4hx1 1/4h. Cromo

- Propiedad del archivo: CONSTRUNARIO
- Formato: FIEBDC-3/2012
- Programa: Construnario Versión 3.51
- Fecha de los precios: 11/05/2022
- Divisa: EUR

**ARCSL1115** u Válvula palanca, referencia SL1115 de la serie Tajo 2000 Solar de Arco 1 1/4hx1 1/4h. Cromo
Marca: Arco Modelo: TAJO 2000 SOLAR DN32, conexión 1 1/4H x 1 1/4H. Conforme a norma UNE-EN 13828. Conexión roscada ISO 228. Cuerpo fabricado en latón europeo CW617N acabado cromado. Mando en acero inoxidable. Asientos del obturador de PTFE modificado y eje no manipulable con juntas de VITON. Sellantes de alta resistencia térmica PN:10 bar Temperatura de servicio: desde -30ºC (excluyendo congelación) hasta 180ºC. Código EAN: 8428519048597
