# Válvula palanca, referencia SL1134 de la serie Tajo 2000 Solar de Arco 1mx1h. Cromo

- Propiedad del archivo: CONSTRUNARIO
- Formato: FIEBDC-3/2012
- Programa: Construnario Versión 3.51
- Fecha de los precios: 11/05/2022
- Divisa: EUR

**ARCSL1134** u Válvula palanca, referencia SL1134 de la serie Tajo 2000 Solar de Arco 1mx1h. Cromo
Marca: ARCO Modelo: TAJO 2000 SOLAR válvula de corte a elementos terminales de la instalación. Cuerpo fabricado en latón europeo CW617N acabado cromado. Eje en latón europeo CW614N acabado niquelado. Presión nominal: 10 bar, presión de ensayo: 15 bar, rango de temperatura: -20ºC hasta 200ºC excluyendo congelación, fluido: soluciones de agua con glicol (hasta 50%), aceites térmicos, agua potable y agua caliente sanitaria. Conexión 1 hembra-hembra, con mando palanca inox. Código EAN: 8428519064979
