# Válvula de escuadra modelo NOV76MAC de la serie A-80 de Arco. Mando NOVA 1/2mx3/8m sin tuerca

- Propiedad del archivo: CONSTRUNARIO
- Formato: FIEBDC-3/2012
- Programa: Construnario Versión 3.51
- Fecha de los precios: 11/05/2022
- Divisa: EUR

**NOV76MAC** u Válvula de escuadra modelo NOV76MAC de la serie A-80 de Arco. Mando NOVA 1/2mx3/8m sin tuerca
Marca: Arco Modelo: A-80 MAC. Conexión 1/2x3/8 Válvula de corte a elementos terminales de la instalación, con maniobra por cuarto de vuelta. Cuerpo fabricado en latón europeo CW617N acabado cromado. Eje y la bola fabricados en una sola pieza en polímero anti-cal. Mando metálico. PN:16 bar Temperatura de servicio: hasta 95ºC Código EAN: 8428519036624
