# Válvula de retención, referencia 191207 de la serie Stop de Arco. 1 1/2hx1 1/2h. PN16

- Propiedad del archivo: CONSTRUNARIO
- Formato: FIEBDC-3/2012
- Programa: Construnario Versión 3.51
- Fecha de los precios: 11/05/2022
- Divisa: EUR

**ARC191207** Válvula de retención, referencia 191207 de la serie Stop de Arco. 1 1/2hx1 1/2h. PN16
Rango de temperaturas: 0 — 85º Material del cuerpo: Latón.
