# Sonda de temperatura de agua caliente modelo AS1,6, referencia 63 012 831 de Bosch

- Propiedad del archivo: CONSTRUNARIO
- Formato: FIEBDC-3/2012
- Programa: Construnario Versión 3.51
- Fecha de los precios: 08/11/2022
- Divisa: EUR

**63012831** u Sonda de temperatura de agua caliente modelo AS1,6, referencia 63 012 831 de Bosch
Sonda de temperatura de agua caliente Ø 6 mm con conector. Para funciones adicionales de las regulaciones de la serie 8000
