# Kit de conexión evacuación de condensados, referencia 63 040 209 de Bosch

- Propiedad del archivo: CONSTRUNARIO
- Formato: FIEBDC-3/2012
- Programa: Construnario Versión 3.51
- Fecha de los precios: 08/11/2022
- Divisa: EUR

**63040209** u Kit de conexión evacuación de condensados, referencia 63 040 209 de Bosch
Para calderas en cascada. Para combinar dos evacuaciones de condensados DN20
