# Cable de quemador, referencia 7 079 341 de Bosch

- Propiedad del archivo: CONSTRUNARIO
- Formato: FIEBDC-3/2012
- Programa: Construnario Versión 3.51
- Fecha de los precios: 08/11/2022
- Divisa: EUR

**7079341** u Cable de quemador, referencia 7 079 341 de Bosch
Cable de 2ª etapa, 4,3 m de largo. Para quemadores de 2 etapas o modulantes
