# Granulado de neutralización, referencia 7 115 120 de Bosch

- Propiedad del archivo: CONSTRUNARIO
- Formato: FIEBDC-3/2012
- Programa: Construnario Versión 3.51
- Fecha de los precios: 08/11/2022
- Divisa: EUR

**7115120** u Granulado de neutralización, referencia 7 115 120 de Bosch
– Bote de 10 kg suficiente para NE 0.1/NE 1.1/NE 2.0.
