# Válvula de seguridad solar, referencia 7 709 500 119 de Bosch

- Propiedad del archivo: CONSTRUNARIO
- Formato: FIEBDC-3/2012
- Programa: Construnario Versión 3.51
- Fecha de los precios: 08/11/2022
- Divisa: EUR

| Código | Ud | Descripción |
|---|---|---|
| 7709500119 | u | Válvula de seguridad solar, referencia 7 709 500 119 de Bosch |
