# Forro interior para la gama MVV FME 3000, referencia 7 709 500 228 de Bosch

- Propiedad del archivo: CONSTRUNARIO
- Formato: FIEBDC-3/2012
- Programa: Construnario VersiĆ³n 3.51
- Fecha de los precios: 08/11/2022
- Divisa: EUR

| Código | Ud | Descripción |
|---|---|---|
| 7 709 500 228 | u | Forro interior para la gama MVV FME 3000, referencia 7 709 500 228 de Bosch |
