# Acumulador sin serpentín MVV 2500-RB, referencia 7 709 500 306 de Bosch. Capacidad: 2500l

- Propiedad del archivo: CONSTRUNARIO
- Formato: FIEBDC-3/2012
- Programa: Construnario Versión 3.51
- Fecha de los precios: 08/11/2022
- Divisa: EUR

**7 709 500 306** u Acumulador sin serpentín MVV 2500-RB, referencia 7 709 500 306 de Bosch. Capacidad: 2500l
? Acumuladores sin serpentín de gran capacidad. ? Fabricados en acero vitrificado. ? Depósitos sin serpentín, destinados a la producción de agua caliente sanitaria procedente de sistemas externos, por ejemplo un intercambiador de placas. ? Posibilidad de incorporar resistencia eléctrica para el calentamiento. ? Aislamiento de espuma rígida de poliuretano. ? Acabado exterior con forro acolchado como opción. ? Boca de hombre DN-400 adaptada al CTE.
