# Estructura soporte para 8 captadores horizontales. (FKF 5-2T: 1 unidad; FKF 6-2T: 7 unidades) FH8-2T, referencia 7 717 500 171 de Bosch

- Propiedad del archivo: CONSTRUNARIO
- Formato: FIEBDC-3/2012
- Programa: Construnario VersiĆ³n 3.51
- Fecha de los precios: 08/11/2022
- Divisa: EUR

| Código | Ud | Descripción |
|---|---|---|
| 7717500171 | u | Estructura soporte para 8 captadores horizontales. (FKF 5-2T: 1 unidad; FKF 6-2T: 7 unidades) FH8-2T, referencia 7 717 500 171 de Bosch |
