# Estructura soporte para 9 captadores horizontales. (FKF 5-2T: 1 unidad; FKF 6-2T: 8 unidades) FH9-2T, referencia 7 717 500 172 de Bosch

- Propiedad del archivo: CONSTRUNARIO
- Formato: FIEBDC-3/2012
- Programa: Construnario VersiĆ³n 3.51
- Fecha de los precios: 08/11/2022
- Divisa: EUR

| Código | Ud | Descripción |
|---|---|---|
| 7717500172 | u | Estructura soporte para 9 captadores horizontales. (FKF 5-2T: 1 unidad; FKF 6-2T: 8 unidades) FH9-2T, referencia 7 717 500 172 de Bosch |
