# Estructura soporte para 8 captadores horizontales (FKA7-2T:1 unidad; FKA 8-2T: 7 unidades) AH8-2T, referencia 7 717 500 189 de Bosch

- Propiedad del archivo: CONSTRUNARIO
- Formato: FIEBDC-3/2012
- Programa: Construnario VersiĆ³n 3.51
- Fecha de los precios: 08/11/2022
- Divisa: EUR

| Código | Ud | Descripción |
|---|---|---|
| 7717500189 | u | Estructura soporte para 8 captadores horizontales (FKA7-2T:1 unidad; FKA 8-2T: 7 unidades) AH8-2T, referencia 7 717 500 189 de Bosch |
