# Caldera de fundición de baja temperatura para quemadores presurizados de gas o gasóleo, modelo , modelo Logano GE515, referencia 7 717 501 374 de Bosch. Potencia: 401. Por elementos

- Propiedad del archivo: CONSTRUNARIO
- Formato: FIEBDC-3/2012
- Programa: Construnario Versión 3.51
- Fecha de los precios: 08/11/2022
- Divisa: EUR

**7717501374** u Caldera de fundición de baja temperatura para quemadores presurizados de gas o gasóleo, modelo , modelo Logano GE515, referencia 7 717 501 374 de Bosch. Potencia: 401. Por elementos
? Caldera de fundición (GL 180M) fabricada por elementos. ? 3 pasos de humos, rodeando completamente el hogar. ? Rendimiento normalizado: 96%. ? No hay temperatura mínima de retorno. ? No hay exigencias en cuanto a caudal mínimo de circulación. ? Hogar enteramente refrigerado por agua. ? Bajas emisiones contaminantes, combinada con un quemador bajo NOx (carga por unidad de volumen baja). ? Fuerte aislamiento térmico. ? Los elementos se suministran por separado o montados en bloque. ? La puerta frontal puede abrir hacia izquierda o derecha.
