# Sonda de contacto NTC 12K modelo VF, referencia 7 719 001 833 de Bosch

- Propiedad del archivo: CONSTRUNARIO
- Formato: FIEBDC-3/2012
- Programa: Construnario Versión 3.51
- Fecha de los precios: 08/11/2022
- Divisa: EUR

**7719001833** u Sonda de contacto NTC 12K modelo VF, referencia 7 719 001 833 de Bosch
Sonda de contacto NTC 12K, con cable de conexión, pasta térmica y cinta tensora, opcional como sensor de inmersión de 8 mm (desmontaje de la carcasa).
