# Monitor de temperatura para calefacción por suelo radiante modelo TB1, referencia 7 719 002 255 de Bosch

- Propiedad del archivo: CONSTRUNARIO
- Formato: FIEBDC-3/2012
- Programa: Construnario Versión 3.51
- Fecha de los precios: 08/11/2022
- Divisa: EUR

**7719002255** u Monitor de temperatura para calefacción por suelo radiante modelo TB1, referencia 7 719 002 255 de Bosch
Monitor de temperatura para calefacción por suelo radiante, rango de ajuste 30 ... 60 °C
