# Calderas de acero de baja temperatura para quemadores presurizados gas/gasóleo Uni 3000F, referencia 7 731 200 157 de Bosch. Potencia: 120 kW

- Propiedad del archivo: CONSTRUNARIO
- Formato: FIEBDC-3/2012
- Programa: Construnario Versión 3.51
- Fecha de los precios: 08/11/2022
- Divisa: EUR

**7731200157** u Calderas de acero de baja temperatura para quemadores presurizados gas/gasóleo Uni 3000F, referencia 7 731 200 157 de Bosch. Potencia: 120 kW
? Caldera de baja temperatura ensayada según Norma Europea EN303. ? La geometría de la cámara de combustión y el diseño de los pasos de humos garantizan una elevada transferencia de calor con un rendimiento estacional de hasta el 93%. ? La caldera se suministra de fábrica con el aislamiento (de 50 mm de espesor) totalmente montado lo que facilita el montaje y reduce las pérdidas por disponibilidad de servicio. ? Sin exigencias en cuanto a caudal mínimo de circulación por lo que puede ser fácilmente conectada a cualquier instalación reduciendo los costes de montaje y planificación. ? La puerta de quemador abre a la izquierda o a la derecha. ? Facilidad de instalación, limpieza y mantenimiento. ? Bajas emisiones contaminantes, combinada con un quemador de bajo NOx.
